# Membrantausch KA Waldmössingen
Angebotsaufforderung (GAEB DA XML 3.3, DA83)
Projekt: Membran
Währung: EUR
Erstellt mit: GXML Toolbox V3.3 R20220330, ORCA AVA 26.0.6 26.00.06, 10.09.2026

## 01 Membrantausch KA Waldmössingen

**1 Membranfilterkasetten**
Membranfilterkasetten
gem. beiliegendem Leistungsprogramm
und technischen Daten liefern
Menge: 6,000 St

**2 Anschluss-Set**
Anschluss-Set für je eine Kassette
bestehend  aus PVC Reduzierung,
Kamlok Kupplungen und notwendigem Zubehör
Menge: 6,000 St

**3 Montage**
*** Pauschalposition
Montage der Membranen inklusive Anschlusssets und An- u. Abfahrt des Montagepersonals mit  allen erforderlichen Nebenkosten
Menge: 1,000 psch
